# Aufzug RS1
Angebotsaufforderung (GAEB 90, DA83)
Währung: EUR
Auftraggeber: Stadt Mülhein am der Ruhr, Amt 66 -4

## Zusätzlicher Text
Vorwort

Der Aufzug befindet sich am Radschnellweg RS1 inmitten der Mülheimer
Innenstadt und liegt zwischen der Ruhrpromenade und der
Heinrich-Melzer-Straße.
Seit seiner Inbetriebnahme im Jahr 2017 wird der Aufzug gleichermaßen
von Fußgängern und Radfahrern genutzt (insg. rd. 1,2 Mio. Fahrten), um
von der Fußgängerzone Ruhrpromenade auf den darüberliegenden RS1 zu
gelangen.
Da es in den letzten Jahren durch Vandalismus, Beschädigungen und
Materialversagen immer häufiger zum Stillstand des Aufzugs kam, soll
dieser nun erneuert werden.
Zu erneuern sind die Steuerung, die Schacht- und Kabinentüren, sowie die
Tragseile.
Die neuen Einbaukomponenten sind vandalismussicher, hitze- und
kältebeständig und für einen Dauerbetrieb geeignet auszuwählen.
Zusätzlich ist eine vandalismussichere, serverbasierte Kameraüberwachung
einzubauen, sowie eine Wartung im Gewährleistungszeitraum einzuplanen.

Alle Arbeiten/ Einbaukopmponenten sind gemäß dem aktuellen Stand der
Technik, sowie den momentan geltenden Normen auszuführen/ einzubauen,
s.a. "Vorbemerkungen".

## LV
Datum: 10.12.24

### 1 Titel 1 - Baustelleneinrichtung, Verkehrssicherung

**1.1 Baustelleneinrichtung und Räumung**
Baustelleneinrichtung und Räumung

Für das Einrichten und Räumen der Baustelle, den An-
und Abtransport aller erforderlichen Baubuden,
Lagerschuppen, Geräte, Maschinen, Werkzeuge,
Hilfsabstützungen, Schutzgeländer, Schutzeinrichtungen,
Hebeeinrichtungen, Betriebsmittel, Schutzfolien,
Planen, Schalung und dergl., sowie deren Umsetzung je
nach Baufortschritt. Versorgung der Baustelle mit Strom
und Wasser einschließlich der Zuleitung von der
nächsten Anschlussstelle, Strom- und Wasserkosten und
Zählermieten, sowie Einrichtung einer ordnungsgemäßen
Entwässerung.
Kosten für Beleuchtung, für Lagerplätze, evtl.
Platzmieten, Entschädigungen von Flurschäden, Kosten
der Unfallverhütung und Bewachung der Baustelle sind in
diese Pos. einzurechnen.
Die Position beinhaltet ferner Bauzäune zur Sicherung
der Baustelle und der Baustelleneinrichtung.
Die in Anspruch genommenen Flächen sind nach Beendigung
der Arbeiten in einen ordnungsgemäßen Zustand zu
bringen. Entstandene Schäden sind zu beseitigen.

Der Aufzug führt von eine Fußgängerzone auf den
Radschnellweg RS1. Es sind alle notwendigen Maßnahmen
zu treffen um sowohl eine Verschmutzung, als auch eine
Beschädigung der Umgebung, Fahrzeugen und Personen
durch herabfallende Gegenstände,  Baustoffe etc.
auszuschließen.

Einschließlich aller Materialien und Nebenarbeiten.
Menge: 1,000 psch

**1.2 Vorhaltung Baustelleneinrichtung**
Vorhaltung Baustelleneinrichtung

Vorhaltung der Baustelleneinrichtung der Pos. 1.1
(abgerechnet werden die tatsächlichen Tage auf der
Baustelle).
Beginn der Vorhaltezeit mit Abschluss der
Baustelleneinrichtung gem. Pos 1.1.
Menge: 2,000 Wo

**1.3 Verkehrssicherung**
Verkehrssicherung

Einrichten und Räumen der Absperrungen und der
Umleitungsbeschilderung  für Verkehrssicherung und
Verkehrsregelung  nach StVO bei Bauarbeiten im Bereich
des Straßen-/ Fußgänger-/ Radverkehrs unter
Aufrechterhaltung des Verkehrs gemäß ZTV-SA 97 und RSA,
diese zudem ständig unterhalten und betreiben,
entsprechend dem Bauablauf umsetzen und ändern.
Ausführung nach vom AN erstellten und von der
zuständigen Behörde (Ordnungsamt der Stadt MH)
genehmigten Verkehrszeichenplänen, einschließlich
Herstellung und Fortschreibung der Verkehrszeichenpläne
entsprechend dem Baufortschritt.
Einzurechnen sind u. a. Absperr- und Leitvorrichtungen,
 Verkehrsschilder, elektrische Warnleuchten sowie die
Überwachung Verkehrssicherungsmaßnahmen auch während
der arbeitsfreien Zeit.

Einschließlich aller Materialien und Nebenarbeiten.
Menge: 1,000 psch

**1.4 Vorhaltung, Kontrolle und Wartung der Verkehrssicherung**
Vorhaltung, Kontrolle und Wartung der Verkehrssicherung

Absperr- u. Leitvorrichtungen, Verkehrsschilder,
Umleitungsbeschilderungen und Beleuchtungen der Pos.
1.3 gem. ZTV-SA vorhalten, kontrollieren und warten.

Einschließlich aller Materialien und Nebenarbeiten.
Menge: 2,000 Wo

**1.5 Werkstattplanung**
Technische Bearbeitung

Die technische Bearbeitung durch den AN umfasst die
Werkstatt- und Montageplanung, sowie sämtliche
Leistungen, die zur Erstellung der betriebsfähigen
Anlage und zur Erfüllung der behördlichen Auflagen
erforderlich sind.
In den Vorbemerkungen und in der Leistungsbeschreibung
sind nur
die Angaben enthalten, die aus der Sicht des AG
notwendig sind, um das Ausführungsniveau festzulegen.

Der AN ist verpflichtet, alle ihm vom AG für die
Auftragserfüllung überlassenen Unterlagen und die
geplanten Arbeiten auf Unstimmigkeiten, fehlende
Angaben, falsche Annahmen etc. zu prüfen und den AG auf
etwaige Mängel hinzuweisen.

Alle dem Bieter bzw. dem AN zur Einsichtnahme
übergebenen Zeichnungen und Unterlagen entbinden ihn
nicht von seiner Verantwortung auf die eigenständige
Planung der Arbeiten, Auswahl der einzubauenden
Komponenten etc..

Sämtliche Planunterlagen des AN sind dem AG zur
Genehmigung vorzulegen.

Spätestens 4 Wochen nach Auftragserteilung sind
vorzulegen:
   - Türdetails für Schacht und Fahrkorbtüren
   - Mapping-Tabelle für die Anbindung an die
Fernüberwachung
   - Planunterlagen zur Steuerung

Die geforderte Lebensdauer ist im Zuge der Werkstatt-
und Montageplanung vom Bieter rechnerisch nachzuweisen.

Durchführung der Montage aller vom AN zu liefernden
Teile, einschließlich der Durchführung der behördlich
vorgeschriebenen sicherheitstechnischen Prüfungen und
Abnahmen sowie erstellen erforderlicher Unterlagen.

Hierzu gehören u.a.:
   - Montageaufsicht im Sinne der Landesbauordnung
   - Abladen und Transport an der Baustelle
   - Beistellen der Werk- und Hebezeuge.

Einholen von Genehmigungen, wenn für das Abladen und
Einbringen Sperrungen von öffentlichen
Verkehrsbereichen erforderlich sind, z.B. Anlieferung
und Einsetzen der Türen ö.a..

Gewichtsbeistellung für Probefahrten und
sicherheitstechnische Prüfungen.

Durchführung der behördlich vorgeschriebenen
sicherheitstechnischen Prüfungen und Abnahmen sowie
Erstellen erforderlicher Unterlagen, einschließlich
Monteurgestellung und Übernahme der Prüfgebühren.

Übergabe des Aufzugsuntersuchungsbuches, einschließlich
aller Abnahmebescheinigungen zur VOB-Abnahme.

Durchführung der Prüfung nach DGUV Vorschrift 3.
Übergabe der Prüfbescheinigung einschließlich des
vollständigen Prüfprotokolls zur VOB-Abnahme an den AG.

Die Einstellwerte aller einstellbaren oder änderbaren
Anlagenparameter sind vor der VOB-Abnahme aufzunehmen,
zu dokumentieren und dem AG zu übergeben.

Erstellen und Übergabe der erforderlichen Unterlagen
zur Meldung der überwachungspflichtigen Anlagen an die
Aufsichtsbehörden und zur Erfassung als Arbeitsmittel
im DV-System des Bauherrn gemäß
Betriebssicherheitsverordnung
mit Gefährdungsbeurteilung und Bestimmung der
erforderlichen Wartungs- und Prüfintervalle.

Übergabe der Dokumentation in einfacher Ausfertigung in
Stehordnern abgeheftet und einmal auf Datenträger mit
folgendem Umfang:
   - Inhaltsverzeichnis und Griffregister
   - Anlagenplanung als PDF und DWG
   - Ausstattungsplanung als PDF und DWG
   - Schaltpläne und Klemmenpläne als PDF und DWG
   - Bepreiste Ersatzteillisten für Mechanik und
Elektronik
   - Einstellwerte und Parametrierungen
Wartungsanweisungen

Übergabe eines Wartungsbuches mit vorausgefüllten
Arbeitskarten.

Beschreibung s.a. Pos.2 Aufzugstechnik,
"Vorbemerkungen" und Anlagen.

Einzurechnen sind alle Materialien und Nebenarbeiten.
Menge: 1,000 psch

### 2 Titel 2 - Aufzugstechnik

**2.1 1.2 Aufzug 1 Grundleistung**
Erneuerung Schachttüren

Lieferung und Montage von Schachttüren nach DIN EN
81-58 mindestens EW
20 mit verglasten Türflügeln aus Weißglas und
Zargenrahmen.
Türflügel als allseitig gehaltene Verglasung mit
umlaufenden, aus nichtrostendem Stahlblech gefertigten
Türflügelrahmen.

Türbreite = 1.200 mm
Türhöhe = 2.100 mm

Ausführung und Befestigung ähnlich der restlichen
vorhandenen Verglasung. Blechverkleidungen in Edelstahl
Korn 240 geschliffen und elektropoliert.

Glasqualität nach DIN EN 81 und TRAV mit
bauaufsichtlicher Zulassung bzw. Einzelzulassung,
einschließlich aller statischen Nachweise und
Pendelschlagversuch nach DIN 12600, Ausführung als VSG
aus Weißglas.
Zum Schutz von Einziehen von Kinderfingern sind die
Einlaufspalte kleiner 3 mm auszuführen die Verglasung
und der Rahmen sind flächenbündig auszuführen.
Belegen der fahrkorbseitigen Flächen der Verglasung mit
einer blasenfrei aufgebrachten und vandalenresistenten
Anti-Scratching-Folie. Folie und Kleber klar, sodass
keine Beeinträchtigung der Transparenz des Glases
entsteht.

Öffnungsrichtung links-öffnend (Blickrichtung von
Haltestelle in die Kabine), mit verdeckter unterer
Türblattführung und Laufrollen in der Ausführung
Hochleistungslaufrollen.
Laufschiene, Türflügelwagen ausgelegt für ein
Türflügelgewicht von größer 100 kg.

Vorschriften und Richtlinien:
AufzugsRichtlinie 2014/33/EU
EN 81-20/50
EN 81-58
EN 81-71 Kat. 2 (in Anlehnung daran)
EBA
Anprallschutz bei zweifacher Anfahrt mit einem Scooter
(220kg, Geschwindigkeit 8km/h, Anprallhöhe 250mm)

Schachttürrahmen aus nichtrostendem Stahlblech
gefertigt und schachtseitig geschlossen.
Schachttürkämpfer aus nichtrostendem Stahlblech
gefertigt und schachtseitig geschlossen, Abdeckung mit
Schlitzen für die Durchführung der Riegelrollenbolzen.
Kämpferabdeckung leicht abnehmbar.
Schachttürschürze aus nichtrostendem Stahlblech über
die gesamte Schachtbreite bzw. Breite der
Türschwellenprofile geführt.

Die  Türschwellen und Schwellenträger aus
nichtrostendem Stahl müssen ca. 40 % der Tragfähigkeit
des Aufzuges als Radlast aufnehmen können, ohne sich
bleibend zu verformen.
Vom AN sind entsprechende Tragkonstruktionen vorzusehen
oder die Schwellen sind entsprechend auszusteifen.
Ergänzung der Türschwellen mit einem Zwischenprofil aus
dem Schwellenmaterial, so dass die Vorderkante der
Schachttürschwelle zum ordnungsgemäßen Anschluss des
Bodenaufbaues eine durchgehende Ebene bildet. Es ist
von einer Bodenaufbauhöhe von bis zu 15 cm auszugehen.
Oberfläche der Türschwellen und Ergänzungen
rutschhemmend R10.
Seitliche Türrahmen und Türkämpfer mindestens als
Eckprofile zur Begrenzung der Türlichte zum Anschluss
von Leibungsverkleidungen aus nichtrostendem Stahl.

Türflügel als allseitig gehaltene Verglasung mit
umlaufenden aus nichtrostendem Stahlblech gefertigten
Türflügelrahmen. Die Verglasung ist größtmöglich
auszuführen, Rahmenbreite ca. 50mm, unten ca. 250m.
Oberflächendesign des Rahmens: Edelstahl Korn 240
geschliffen und elektropoliert.

Jeder Türflügel ist an mindestens zwei
Hochleistungslaufrollen mit geräuscharmen,
dauergeschmierten und staubdicht gekapselten
Kugellagern aufzuhängen.
Gegenrollen sind ebenfalls mit gekapselten Kugellagern
auszuführen.

Untere Führungen der Türflügel als komplett verdeckte
Führungen mit leicht auswechselbaren
Kunststoffauflagen.

Türverschluss bauteilgeprüft als Hakenriegel für
Spreizschwert.

Dauerhaft elastische Versiegelung aller Spalte und
Fugen bis zu einer Höhe von 1,00 m mit Ausnahme
funktionsbedingt offenen Spalte und Fugen.

Es dürfen keine sichtbaren Verschraubungen vorhanden
sein. Sollten sich diese nicht vermeiden lassen, sind
diese mit TTR- Schrauben auszuführen. Befestigungs- und
Verschraubungssysteme aus nichtrostendem Edelstahl in
der Edelstahlqualität der zu verbindenden Elemente.

Die Schachttüren sind bei rund 14.250 Fahrten/Monat im
Dauerbetrieb für eine Lebensdauer von 20 Jahren
auszulegen und rechnerisch nachzuweisen.
Die Schachttüren sind so zu wählen, dass eine
Verfügbarkeit des Aufzuges von 99 % bei Realbetrieb
über einen Zeitraum von 2 Monaten bei Dauerbetrieb.
Zudem ist eine Vandalismussicherheit gemäß DIN EN 81-71
Kategorie 2, sowie ein Schutz gegen Körperflüssigkeiten
bis zu einer Höhe von mind. 1,00 m über OKFF zu
berücksichtigen.
Die Qualität des vorgesehenen Edelstahls ist
nachzuweisen.

gewähltes Produkt
Türen:.................................................
...............
  (vom Bieter einzusetzen)

gewähltes Produkt
Laufrollen:............................................
....................
  (vom Bieter einzusetzen)

Einschließlich Demontage und Entsorgung der alten
Schachttüren, Zargen, Verblendung und Laufrollen, sowie
Justierung der neuen Schachttüren.

Beschreibung s.a. Pos.2 Aufzugstechnik,
"Vorbemerkungen" und Anlagen.

Einzurechnen sind alle Materialien und Nebenarbeiten.
Menge: 1,000 psch

**2.2 Erneuerung Kabinentüren**
Erneuerung Fahrkorbtüren

Lieferung und Montage von Fahrkorbtüren nach DIN EN
81-20/50 mit verglasten Türflügeln aus Weißglas,
inklusive Zargenrahmen und Türantrieb.
Türflügel als allseitig gehaltene Verglasung mit
umlaufenden, aus nichtrostendem Stahlblech gefertigten
Türflügelrahmen.

Türbreite = 1.200 mm
Türhöhe = 2.100 mm

Ausführung entsprechend der Schachttüren in Pos. 2.1.

Glasqualität nach DIN EN 81 und TRAV mit
bauaufsichtlicher Zulassung bzw. Einzelzulassung,
einschließlich aller statischen Nachweise und
Pendelschlagversuch nach DIN 12600, Ausführung als VSG
aus Weißglas.
Zum Schutz von Einziehen von Kinderfingern sind die
Einlaufspalte kleiner 3 mm auszuführen die Verglasung
und der Rahmen sind flächenbündig auszuführen.
Belegen der fahrkorbseitigen Flächen der Verglasung mit
einer blasenfrei aufgebrachten und vandalenresistenten
Anti-Scratching-Folie. Folie und Kleber klar, sodass
keine Beeinträchtigung der Transparenz des Glases
entsteht.

Öffnungsrichtung links-öffnend (Blickrichtung von
Haltestelle in die Kabine), mit verdeckter unterer
Türblattführung und Laufrollen in der Ausführung
Hochleistungslaufrollen.
Laufschiene, Türflügelwagen ausgelegt für ein
Türflügelgewicht von größer 100 kg.

Türblattaufhängung, Führungen und Schwelle wie
Schachttüren in Pos. 2.1.

Fahrkorbtürrahmen aus nichtrostendem Stahlblech
gefertigt und schachtseitig geschlossen.
Fahrkorbtürkämpfer aus nichtrostendem Stahlblech
gefertigt und schachtseitig geschlossen, Abdeckung mit
Schlitzen für die Durchführung der Riegelrollenbolzen.
Kämpferabdeckung leicht abnehmbar.
Fahrkorbtürschürze aus nichtrostendem Stahlblech über
die gesamte Fahrkorbbreite bzw. Breite der
Türschwellenprofile geführt.

Es muss sichergestellt sein, dass die geforderte lichte
Türbreite nicht durch Türblätter eingeengt wird, die
nicht vollständig öffnen.
Türmitnehmer als spielfreies Spreizschwert.
Türtriebwerk kraft- und formschlüssig einschließlich
Regelung mit getrennter Einstellmöglichkeit für
Beschleunigung und Verzögerung der Öffnungs- und
Schließvorgänge.

Bei parkendem Aufzug sind die Türen geschlossen.
Bei parkendem Aufzug und geschlossener Tür ist das
Türtriebwerk spannungsfrei zu schalten.

Bei sich schließenden Türen öffnen die Türen bei
Betätigung des Außenrufes in der Haltestelle wieder.

Schließkraftbegrenzung einstellbar bis max. 150 N.

Bei Ansprechen des Lichtvorhangs oder der
Schließkraftbegrenzung öffnen die Türen vollständig.

Folgt das Türblatt mit mechanischer Kupplung einer
vorgegebenen Geschwindigkeitskurve darf bei Ansprechen
der Schließkantenüberwachung keine Auskupplung
erfolgen.

Die Türen müssen bereits während des Einfahrens des
Fahrkorbes öffnen. Nach dem Einfahren in eine
Haltestelle werden die Türen für einen zwischen 1 und
20 s einstellbaren Zeitraum, getrennt für Innenkommando
oder Außenruf, offengehalten.
Nach Ablauf dieser Zeit und Freimelden der
Überwachungseinrichtungen beginnt der Schließvorgang.
Durch die Betätigung des Tür-auf-Tasters im Fahrkorb
läuft die Tür unverzüglich wieder auf und die
eingestellte Tür-offen-Zeit gilt wieder.
Bei ausgeschalteter Außensteuerung bleibt die Tür
solange geöffnet, bis ein Innenkommando gegeben wird.
Fahrkorbtür mit Fahrkorbtürverriegelung,
Fahrkorbtürverriegelung mechanisch.

Entriegelung bei Notbefreiung in den Haltestellen über
einen Dreikant in der Fahrkorbtürschürze. Bei einer
Spannungsunterbrechung darf die Fahrkorbtürverriegelung
nicht abfallen und die Fahrkorbtür auch nicht
kurzzeitig entriegeln.

Jeder Türflügel ist an mindestens zwei
Hochleistungsaufrollen mit geräuscharmen,
dauergeschmierten und staubdicht gekapselten
Kugellagern aufzuhängen.
Gegenrollen sind ebenfalls mit gekapselten Kugellagern
auszuführen.
Untere Führungen entsprechend der Schachttürführung
Selektive Türsteuerung bei gegenüberliegenden Tür und
Haltestellen mit Durchladung.

Dauerhaft elastische Versiegelung aller Spalte und
Fugen bis zu einer Höhe von 1,00 m mit Ausnahme
funktionsbedingt offenen Spalte und Fugen.

Es dürfen keine sichtbaren Verschraubungen vorhanden
sein. Sollten sich diese nicht vermeiden lassen, sind
diese mit TTR- Schrauben auszuführen. Befestigungs- und
Verschraubungssysteme aus nichtrostendem Edelstahl in
der Edelstahlqualität der zu verbindenden Elemente.

Der Türantrieb ist sowohl auf den Betrieb der
Fahrkorbtüren und der Schachttüren, als auch auf die
restliche Steuerung abzustimmen. Die Kompatibilität der
Komponenten wird vorausgesetzt.

Die Fahrkorbtüren sind bei rund 14.250 Fahrten/Monat im
Dauerbetrieb für eine Lebensdauer von 20 Jahren
auszulegen und rechnerisch nachzuweisen.
Die Fahrkorbtüren sind so zu wählen, dass eine
Verfügbarkeit des Aufzuges von 99 % bei Realbetrieb
über einen Zeitraum von 2 Monaten bei Dauerbetrieb.
Zudem ist eine Vandalismussicherheit gemäß DIN EN 81-71
Kategorie 2, sowie ein Schutz gegen Körperflüssigkeiten
bis zu einer Höhe von mind. 1,00 m über OKFF zu
berücksichtigen.
Die Qualität des vorgesehenen Edelstahls ist
nachzuweisen.

gewähltes Produkt
Türen:.................................................
...............
  (vom Bieter einzusetzen)

gewähltes Produkt
Laufrollen:............................................
....................
  (vom Bieter einzusetzen)

Einschließlich Demontage und Entsorgung der alten
Fahrkorbtüren, Zargen, Verblendung und Laufrollen,
sowie Justierung der neuen Fahrkorbtüren.

Beschreibung s.a. Pos.2 Aufzugstechnik,
"Vorbemerkungen" und Anlagen.

Einzurechnen sind alle Materialien und Nebenarbeiten.
Menge: 1,000 psch

**2.3 Erneuerung Steuerung**
Erneuerung Steuerung

Lieferung und Montage der Steuerung, inklusive
Absolutwertgeber, Türsteuergerät und Türüberwachung.

Automatische Störungsspeicherung und Anzeige
Auftretende Fehler und Störungen sind nach ihrer Art
anzuzeigen und mit Zeitangaben zu speichern, so dass
sie bei Bedarf in der Steuerung abgerufen werden
können. Speicherung mit Datum und Uhrzeit mindestens
für 200 Meldungen.
Speicherung netzausfallgesichert.
Klartext-Darstellung abrufbar über ein festeingebautes
Display außen am Steuerschrank.
Die Übertragung der gespeicherten Daten auf einen
externen Datenträger, vorzugsweise USB-Stick, muss
leicht möglich sein.

Fernüberwachung und Fernsteuerung
Anbindung an die Netzleittechnik

Melde- und Befehlsklemmen, Trennklemmen zur
Fernwirkanlage sind getrennt auf einer separaten
Klemmleiste anzuordnen und als solche zu kennzeichnen.
Für die Verbindung mit der Fernwirkanlage sind
potentialfreie Kontakte wie folgt
vorzusehen:
- Meldungen zur Fernwirkanlage: als Dauerkontakt
(Schließer )
- Befehle von der Fernwirkanlage: als Wischkontakt;
Einschaltdauer >0,2 bis 1 s
- zur Befehlserhaltung bei Stromausfall sind
Remanenz-Relais zu verwenden

Der AN hat einen Schnittstellenplan zu erstellen,
welcher alle Einzelheiten über die Fernsteuerung der
Aufzugsanlage sowie der Stör- und Betriebsmeldungen
enthält und diesen vom AG genehmigen zu lassen. Bei
Schalterstellung "Wartung" muss sichergestellt sein,
dass keine Störmeldungen an die Netzleittechnik
abgegeben werden. Der AN muss hierzu dem AG geeignete
Vorschläge unterbreiten.

Zudem sollte die Steuerung über eine Modbus TCP/IP
Schnittstelle verfügen. Alle erforderlichen Register
sind dem AG zur Verfügung zu stellen.
Die Steuerung ist gemäß TRBS 1115 Teil 1 auf Ihre
Cybersicherheit zu prüfen und gegebenenfalls durch
etwaige Maßnahmen vor Cyberangriffen zu schützen.

Bei Fern-Ein-Aus-Schaltung ist zu beachten:
Mit Auslösung der Fern-Aus-Schaltung schaltet sich der
Aufzug von der Außensteuerung ab, schaltet die
Außer-Betrieb-Anzeige ein, erfüllt die vorliegenden
Innenkommandos und fährt in eine vorgegebene
Parkhaltestelle, keine Außenhaltestelle.
Nach Erreichen der Parkhaltestelle schaltet sich der
Aufzug mit geschlossenen Türen bis auf den
Tür-Auf-Taster und die Notbeleuchtung ab.
Die Notbeleuchtung des Fahrkorbes wird vom Hauptstrom
gespeist.
Bei der Einschaltung wird das Fahrkorblicht und die
Steuerung innen und außen aktiviert und die
Außer-Betrieb-Anzeige erlischt.
Der Aufzug stellt sich in der möglicherweise
vorgegebenen Vorzugshaltestelle bereit. Die
Fern-Ein-Aus-Schaltung darf ausschließlich durch eine
Ein- bzw. Ausschaltung durch die Schaltwarte erfolgen.

Rückholsteuerung
Rückholsteuerung außen am Steuerschrank mit
integrierter Bündigkeitsanzeige, Bedienungselemente mit
Hintergrundbeleuchtung.

Netzausfallsteuerung
Auch bei Netzausfall und Notstrombetrieb muss die
Auzugsanlage Evakuierung- und Befreiungsfahrten
entgegen der Lastrichtung über die gesamte Förderhöhe
einschließlich Öffnen und Schließen der Türen
durchführen können.
Die Aufzugsanlage muss eigenständig den Betrieb über
Notstrom erkennen und muss diesen Zustand im
Fahrkorbdisplay als solchen kennzeichnen.
Der Aufzug fährt über einstellbare Zeitelemente
verzögert die Hauptevakuierungsebene auch entgegen der
Lastrichtung an, öffnet dort die Türen, schließt die
Türen nach Ablauf der Tür-offen- Zeit wieder und
schaltet sich mit geschlossenen Türen ab. Der
Tür-Auf-Taster im Fahrkorb ist weiterhin in Funktion.
Nach Wiederkehr des Normalnetzes geht der Aufzug
automatisch wieder in den Normalbetrieb.
Ein Abschalten des Hauptschalters der Aufzugssteuerung
darf nicht zum Entladen der Notstromeinrichtung führen.

Brandfallsteuerung
Bei Brandmeldung wird der Aufzug mit Strom aus der
allgemeinen Stromversorgung versorgt.
Die Ansteuerung erfolgt über potentialfreie Kontakte,
die im Brandfall unterbrochen werden. Für jede Etage
steht ein eigener Eingang an der Steuerung zur
Verfügung.
Nach Rücksetzen der Brandmeldeanlage geht der Aufzug
wieder in Normalbetrieb.
Verhalten des Aufzugs gemäß EN 81-71.
Bei gleichzeitigem Anliegen von Brandalarm und Ausfall
der allgemeinen Stromversorgung gilt die Evakuierung
der Brandfallsteuerung, wobei als Evakuierungsebenen
die sicheren Ebenen der Brandfallsteuerung gelten.

Außer-Betrieb-Anzeige
Die Außer-Betrieb-Anzeigen im Fahrkorb und an den
Haltestellen werden geschaltet durch:
Störmeldung der Steuerung
Abschaltung des Aufzuges
Durch Betätigen der Rückhol- oder Inspektionssteuerung
Ausschaltung des Hauptschalters

Parkhaltestelle / Haupthaltestelle
Parkhaltestelle oder Haupthaltestelle einschließlich
Türstellung frei konfigurierbar.

Ausführung der Installationen und sämtlicher Geräte in
Schutzklasse II oder in Schutzklasse I mit isolierter
Montage gegenüber dem Bauwerk und Gerüst.

Für den Steuerstromkreis ist ein Steuertransformator
vorzusehen.
Erdschlüsse in Steuerstromkreisen dürfen jedoch weder
zum unbeabsichtigten Anlaufen der Maschinen führen,
noch deren Stillstand verhindern.
Hierzu sind der VDE 0113 und der VDE 0115 besondere
Beachtung zu schenken.

Alle Schutzmaßnahmen müssen vor ihrer Ausführung mit
dem AG abgestimmt werden.
Vor Inbetriebnahme sind die Schutzmaßnahmen und
Sicherheitsanforderungen zu überprüfen und zu
dokumentieren. Die vorgenannten Prüfungen sind nach DIN
VDE 0100 Teil 600/11.87 vorzunehmen.

Digitalisierung des Schachtes mit Absolutwertgeber. Die
Schaltpunkte für Verzögerungsbeginn etc. werden über
einen Rechner ermittelt.

Einknopfsammelsteuerung
Die Außenrufe und Innenkommandos werden gesammelt und
nach ihrer räumlichen Reihenfolge abgewickelt.
Einfahrgong, Weiterfahrt- und Außer-Betrieb-Anzeige an
den Haltestellen.

Lichtvorhang mit parallelen und gekreuzten
Lichtstrahlen zwischen den Türen in einer Höhe von 25
mm über OKFB bis zu einer Höhe von mind. 1,80 m über
OKFB als 2-D-Lichtvorhang, der zwischen den Türen von
der Schließkante min. 30 cm zurückzusetzen ist.

Ergänzung der Türüberwachung mit einer Lichtleiste mit
Ampelfunktion an den Schließkanten der Türen.
Lichtleiste ca. 10 mm gegenüber der Schließkante
zurückgesetzt.
Ausbildung der Schließkante bzw. des Türflügels, dass
die aufgesetzte Lichtleiste auch beim manuellen Öffnen
der Fahrschacht- oder Fahrkorbtüren nicht mit den
Rollen der Hakenriegel der Fahrschachttüren kollidiert.
Bei sich öffnenden Türen und bei geöffneten Türen
leuchtet die Lichtleiste die Schließkante "grün".
In einem von 0 bis 10 s einstellbaren Zeitraum vor dem
Beginn des Türschließens schaltet die Lichtleistenkante
auf "Rotblinkend" um.
Bei sich schließenden Türen leuchtet die
Lichtleistenkante "Rot".
Bei geschlossenen Türen ist die Lichtleiste
abgeschaltet.
Leuchtmittel der Lichtleiste als LEDs.

Elektrische Betriebsmittel im Schacht und dem
Steuerungsraum
nach den gültigen Vorschriften wie z.B. VDE, VBG4, UVV
usw. und nach dem Standard des AN. Schutzart min. IP54.
Sämtliche Verteilungen und Schränke im Schacht und auf
der Kabine sind in Edelstahl auszuführen.
Sämtliche Installationsmaterial (Kabelkanäle/ -rohre,
Abzweigkästen, etc.) im Sichtbereich sind in Edelstahl
oder pulverbeschichtet im Farbton des Gerüstes
auszuführen.

Die Leistung des AN beginnt mit dem Auflegen der
Zuleitungen auf die Eingangsklemmen der vom AN zu
liefernden Verteilung, von der alle Stromkreise des AN
unter Vorschaltung der erforderlichen Sicherungen
abgenommen werden.

Die Kommunikation zwischen den Komponenten und
Systemteilen der Steuerung und der gesamten
Aufzugtechnik ist über Bussysteme mit genormten
Protokollen zu realisieren.
Nicht genormte Bus-Protokolle sind offenzulegen und in
die Dokumentation einzufügen.

Alle Unterverteilungen des AN sind vom AN mit einem
Mittelschutz gegen Überspannung nach VDE 0185
auszurüsten.
Elektrische Betriebsmittel ausgelegt für 100% ED.

Sofern nicht vorhanden ist der gesamte Aufzug,
einschließlich Regelung, Steuerung und Triebwerk, ist
mit einem FI Schutzschalter, Fehlerstrom kleiner
300 mA als Anlagenschutz und Isolationsüberwachung
auszurüsten. FI-Schutzschalter, allstromsensitiv mit
kurzzeitverzögerter oder selektiver Abschaltung. Andere
Fehlerstromschutzschalter dürfen nach VDE 0160/05.88
Art 5.5.3.4.2 für
Frequenzumrichter nicht eingesetzt werden.

Netzrückwirkungen  Oberwellen  Klirrfaktor bzw. THDi <
20 %, I5/I1 < 20 % und THDu < 8% Reserve im Hängekabel
> 15 % Hängekabel als Flachkabel.

Die Notbefreiung erfolgt elektrisch über die
Revisionssteuerung bzw. über separate Taster außen am
Schaltschrank zum Öffnen der Bremse.
Batteriepufferung der Bremsansteuerung nach Standard
des AN.
Schnittstelle zur Parametrierung der Regelung vom
Steuerschrank aus.

Schnittstelle in der Steuerung zur Konfiguration und
Wartung der Regelung.
Die Schnittstellen sind mit allen Einstellungen und
Konfigurationen zu dokumentieren.
Lichtschranken oder Lichtvorhänge mit
Sicherheitsfunktionen mit Baumusterprüfung. Die
Prüfbescheinigung ist auf Verlangen dem AG vorzulegen.

Kabel, Leitungen und Kabelkanäle sowie sonstiges
Installationsmaterial halogenfrei.
Klemmen in Federzugtechnik.
Alle freien Reserveadern sind auf Klemmen aufzulegen
und zu beschriften.

Beschriftung aller Kabel mit Funktion und Ziel.

Die Steuerung ist bei rund 14.250 Fahrten/Monat im
Dauerbetrieb für eine Lebensdauer von 20 Jahren
auszulegen und rechnerisch nachzuweisen.
Die Schachttüren sind so zu wählen, dass eine
Verfügbarkeit des Aufzuges von 99 % bei Realbetrieb
über einen Zeitraum von 2 Monaten bei Dauerbetrieb und
eine Vandalismussicherheit gemäß DIN EN 81-71 Kategorie
2 gewährleistet wird.

gewähltes Produkt
Steuereinheit:.........................................
.......................
  (vom Bieter einzusetzen)

gewähltes Produkt
Absolutwertgeber:......................................
..........................
  (vom Bieter einzusetzen)

gewähltes Produkt
Türsteuergerät:........................................
........................
  (vom Bieter einzusetzen)

gewähltes Produkt
Türüberwachung:........................................
........................
  (vom Bieter einzusetzen)

Einschließlich Demontage und Entsorgung der alten
Steuerung, des Magnetbandes und der Spannfeder, sowie
Einstellung der neuen Steuerung.

Beschreibung s.a. Pos.2 Aufzugstechnik,
"Vorbemerkungen" und Anlagen.

Einzurechnen sind alle Materialien und Nebenarbeiten.
Menge: 1,000 psch

**2.4 Erneuerung Tragseile**
Erneuerung Tragseile

Lieferung und Montage von Tragseilen und Treibscheibe.

Durchmesser = 8 mm
Länge = 270 m
Anzahl = 9 Stück
Durchmesser Treibscheibe = 320 mm

Tragseile nach DIN 3062 oder DIN 3063, mindestens
achtlitzig Spezialtreibscheibenseile mit Stahlseele,
Drahtnennfestigkeit > 1.570 N/mm², Toleranz maximal 0
bis + 3 %.
Tragriemen nach dem Standard des AN.
Es dürfen kein Tragmittel eingesetzt werden, deren
Erneuerung/ Austausch/ Ablegereife durch andere
Kriterien als Verschleiß vorgenommen werden muss.
Eine Definition der Ablegereife durch zeitliche
Begrenzungen oder Begrenzung der Fahrtenzahlen ist
unzulässig.

Überwachung der Ablegereife der Tragmittel nach dem
Standard des AN durch eine permanent vorhandene
Überwachung auf dem Fahrkorbdach, falls die Ablegereife
der Tragmittel nicht durch eine Sichtprüfung von außen
beurteilt werden kann.

Treibscheibe hochverschleißfest, Treibscheibenrille bei
Tragseilen aus Stahldraht als Sitzrille mit
Unterschnittwinkel kleiner 96 °.
Flächenpressung max. 6,30 N/mm².

Die Tragseile und Treibscheibe sind bei rund 14.250
Fahrten/Monat im Dauerbetrieb für eine Lebensdauer von
10 Jahren auszulegen und rechnerisch nachzuweisen.
Die Tragseile und Treibscheibe sind so zu wählen, dass
eine Verfügbarkeit des Aufzuges von
99 % bei Realbetrieb über einen Zeitraum von 2 Monaten
bei Dauerbetrieb und eine Vandalismussicherheit gemäß
DIN EN 81-71 Kategorie 2 gewährleistet wird.

gewähltes Produkt
Tragseile:.............................................
...................
  (vom Bieter einzusetzen)

gewähltes Produkt
Treibscheibe:..........................................
......................
  (vom Bieter einzusetzen)

Einschließlich der Demontage und Entsorgung der alten
Tragseile und Treibscheibe, sowie Einstellung der
Seilspannung der neuen Tragseile.

Beschreibung s.a. Pos.2 Aufzugstechnik,
"Vorbemerkungen" und Anlagen.

Einzurechnen sind alle Materialien und Nebenarbeiten.
Menge: 270,000 m

**2.5 Installation Kamera**
Installation Kameraüberwachung

Installation einer Kameraüberwachung des Aufzuges mit
zwei am Schacht (oben und unten) festinstallierten
Kameras mit folgenden Spezifikationen:

Bildsensor: RGB CMOS mit progressiver Abtastung
Objektiv: 2,8mm, F2.0 mit horizontalem Sichtfeld von
115°
Lichtempfindlichkeit: HDTV 1080p25/30 Bilder pro
Sekunde mit Lightfinder
  0,15 lx bei 50 IRE F2.0
Farbe: 0,06 lx bei 30 IRE F2.0
Verschlusszeit: 1/32500 s bis 2 s
Videokomprimierung: H.264 (MPEG-4 Part 10/AVC) Profile
Baseline, Main und
  High Motion JPEG
Auflösungen: 1920 x 1080 bis 160 x 90
Bildrate: Bis zu 25/30 Bilder pro Sekunde (50/60 Hz) in
allen Auflösungen
Video-Streaming: Mehrere einzeln konfigurierbare
Videostreams in H.264 und
  Motion JPEG, Steuerbare Bildrate und
Bandbreite, VBR/MBR
  H.264
Bildeinstellungen: Komprimierung, Farbe, Helligkeit,
Schärfe, Kontrast, Weißabgleich, Belichtungssteuerung, Belichtungszonen
Feineinstellung des Verhaltens bei schwachem Licht,
Drehung: 0°, 90°,
  180°, 270° inklusive Corridor Format, Text- un
Bild-Overlay,
  20 individuelle Privatzonenmasken,
Bildspiegelung, Ampelmodus Schwenken/Neigen:
Digitales PTZ, Positionsvoreinstellungen,
Rundgangüberwachung, Steuerungswarteschlange
Sicherheit: Kennwortschutz, IP-Adressfilter, HTTPSa
Verschlüsselung, Netzwerk-Zugriffskontrolle,
Digest-Authentifizierung, Benutzer-Zugriffs-
  protokoll, zentrales
Zertifikatsmanagement
Programmierschnittstelle: ONVIF® Profile S und ONVIF®
Profile G
Analyse: Enthalten, Video Motion Detection, aktiver
Manipulationsalarm unterstützt
Alarmauslösung: Analyse, Zeitpläne, Edge Storage von
Ereignissen, Alarmereignisse Videoaufzeichnung
Stromversorgung: Power over Ethernet (PoE) IEEE
802.3af/802.3at Typ 1
Anschlüsse: RJ-45: Steckerseite: 10BASE-T/100BASE-TX
(PoE)
Betriebsbedingungen: Normal: -40°C bis +60°C Relative
Luftfeuchtigkeit 10 bis 100 %

Inklusive aller zugehörigen Anschlüsse,
Netzwerkhardware und POE-Netzteil.
Ausrichtung und Objektiv der Kameras so, dass die
Zugangsbereiche direkt vor dem Aufzug erfasst werden.
Der Tausch der Kameras muss vom Fahrkorb aus möglich
sein.
Die Einstellung der Kameras muss ohne Demontage der
Kameras möglich sein.
Ethernet-Bus als getrenntes CAT7 Hänge- oder
Schleppkabel.

Sämtliche Hardware, Adapter Kamera-auf-Schleppkabel
etc. sind innerhalb des Schachtes so zu verstauen, dass
sich keine Teile lösen können oder durch die Bewegung
des Fahrkorbs beschädigt werden können.
Das POE-Netzteil ist im Schaltschrank zu installieren.

Das Schleppkabel ist auf eine vom AN zu liefernde
RJ45-Netzwerkdose im Schaltschrank aufzuschalten.

Die Kameras sind mit dem Netzwerk zu verbinden und das
Videomaterial auf einer Cloud für einen Zeitraum von 72
Stunden zwischenzuspeichern.
Die Einrichtung des Cloud-Service ist vom AN zu liefern
und mit in diese Position einzurechnen.
Die Zugangsdaten sind dem AG zu übergeben.

gewähltes Produkt
Kameras:...............................................
.................
  (vom Bieter einzusetzen)

An beiden Eingängen sind Hinweisschilder gemäß DIN
33450 zur Videoüberwachung zu montieren.

Beschreibung s.a. Pos.2 Aufzugstechnik,
"Vorbemerkungen" und Anlagen.

Einzurechnen sind alle Materialien und Nebenarbeiten.
Menge: 2,000 St

**2.6 Werksabnahme**
Abnahme

Der Auftragnehmer hat die Fertigstellung seiner
Leistungen der Bauleitung mitzuteilen und die Abnahme
zu beantragen.
Förmliche Abnahme gemäß VOB, Teil B, § 12, wird
verlangt.
Die Abnahme der Arbeiten wird durch eine frühere
Benutzung oder Inbetriebnahme nicht ersetzt; bei
bedingter Abnahme müssen die gerügten Mängel innerhalb
einer bestimmten angemessenen Frist vom Unternehmer
beseitigt werden, andernfalls ist der Bauherr
berechtigt, entweder die Mängel durch einen anderen
Unternehmer auf Kosten des Auftragnehmers beseitigen zu
lassen, oder den der Wertminderung entsprechenden
Betrag von der Schlussrechnung abzuziehen.

Die Abnahme soll dazu dienen, die Ausführungsqualität
der anhand von Plänen festgelegten Ausführung der
Arbeiten zu überprüfen und Ausführungsmängel zu
erkennen.

Die Abnahme ist durch eine unabhängige Prüfstelle, etwa
den TÜV, im Beisein des AN und des AG durchzuführen.
Die Organisation der Werksabnahme ist vom AN zu leisten
und in diese Position einzukalkulieren.

Beschreibung s.a. Pos.2 Aufzugstechnik,
"Vorbemerkungen" und Anlagen.

Einzurechnen sind alle Materialien und Nebenarbeiten.
Menge: 1,000 psch

### 3 Titel 3 - Wartung und Instandhaltung

**3.1 Inspektion und Wartung 1.-4. Jahr**
Inspektion und Wartung 1.-4. Jahr

Der AN bietet die Inspektion und Wartung mit
Störungsbeseitigung gemäß Ziffer 2.1 des beiliegenden
Vertrages für die Instandhaltung sowie andere
Leistungen für Aufzugsanlagen gemäß
Hersteller-Instandhaltungsanweisung nach DIN EN 13015
an.
Die Wartung und Inspektion mit Störungsbeseitigung ist
mit jährlichen Kosten für die ersten 4 Vertragsjahre
anzubieten.

Beginn des Vertrags für die Instandsetzung nach der
Abnahme der Maßnahme.

Anzahl der Wartungen pro Jahr:
.......................................................
........
  (vom Bieter einzusetzen)

Beschreibung s.a. Pos.2 Aufzugstechnik,
"Vorbemerkungen" und Anlage 8 Vertrag Instandhaltung.

Einzurechnen sind alle Materialien und Nebenarbeiten.
Menge: 4,000 Jr

**3.2 Instandsetz./Verbess. 1.-4. Jahr**
Instandsetzung/ Verbesserung 1.-4. Jahr

Der AN bietet die Instandsetzung und Verbesserung
während der Frist für Mängelbeseitigung gemäß Ziffer
2.2 des beiliegenden Vertrages für die Instandhaltung
sowie andere Leistungen für Aufzugsanlagen an.
Für die Instandsetzung und Verbesserung sind die
Mehrkosten für die ersten 4 Vertragsjahre anzubieten.

Beginn des Vertrags für die Instandsetzung nach der
Abnahme der Maßnahme.

Beschreibung s.a. Pos.2 Aufzugstechnik,
"Vorbemerkungen" und Anlage 8 Vertrag Instandhaltung.

Einzurechnen sind alle Materialien und Nebenarbeiten.
Menge: 4,000 Jr

### 4 Titel 4 - Sonstiges

**4.1 Stundenlohnarbeit Montagemeister**
Verrechnungssatz für Arbeitskraft, Montagemeister

Stundenlohnarbeiten durch Arbeitskräfte auf Anordnung
des AG ausführen.
Angeboten wird für die jeweilige Arbeitskraft ein
Verrechnungssatz, der sämtliche Aufwendungen enthält,
insbesondere den tatsächlichen Lohn mit den Zuschlägen
für Gemeinkosten, Sozialbeiträge, vermögenswirksame
Leistungen und dgl., sowie Lohn - bzw.
Gehaltsnebenkosten. Zuschläge für Nacht-, Sonntags- und
Feiertagsarbeit sind jedoch nicht eingerechnet.
Der Verrechnungssatz gilt unabhängig von der Zahl der
abgerechneten Stunden.
Arbeitskraft: Montagemeister
Menge: 1,000 h

**4.2 Stundenlohnarbeit Monteur**
Verrechnungssatz für Arbeitskraft, Monteur

Stundenlohnarbeiten durch Arbeitskräfte auf Anordnung
des AG ausführen.
Angeboten wird für die jeweilige Arbeitskraft ein
Verrechnungssatz, der sämtliche Aufwendungen enthält,
insbesondere den tatsächlichen Lohn mit den Zuschlägen
für Gemeinkosten, Sozialbeiträge, vermögenswirksame
Leistungen und dgl., sowie Lohn - bzw.
Gehaltsnebenkosten. Zuschläge für Nacht-, Sonntags- und
Feiertagsarbeit sind jedoch nicht eingerechnet.
Der Verrechnungssatz gilt unabhängig von der Zahl der
abgerechneten Stunden.
Arbeitskraft: Monteur
Menge: 1,000 h

**4.3 Stundenlohnarbeit Helfer**
Verrechnungssatz für Arbeitskraft, Helfer

Stundenlohnarbeiten durch Arbeitskräfte auf Anordnung
des AG ausführen.
Angeboten wird für die jeweilige Arbeitskraft ein
Verrechnungssatz, der sämtliche Aufwendungen enthält,
insbesondere den tatsächlichen Lohn mit den Zuschlägen
für Gemeinkosten, Sozialbeiträge, vermögenswirksame
Leistungen und dgl., sowie Lohn - bzw.
Gehaltsnebenkosten. Zuschläge für Nacht-, Sonntags- und
Feiertagsarbeit sind jedoch nicht eingerechnet.
Der Verrechnungssatz gilt unabhängig von der Zahl der
abgerechneten Stunden.
Arbeitskraft: Helfer
Menge: 1,000 h

**4.4 Verrechnungssatz, Ladegerät**
Verrechnungssatz, Ladegerät

Verrechnungssatz eines Ladegerätes einschl. Fahrer,
Betriebsstoffe, sonst wie vor.
Menge: 1,000 h
